# Interruptor automático magnético, modular

- Propiedad del archivo: CYPE Ingenieros S.A.
- Formato: FIEBDC-3/2016
- Programa: Generador de precios de la construcción. CYPE Ingenieros, S.A.
- Fecha: 22/10/2024
- Divisa: EUR
- Costes indirectos: 3 %
- IVA: 21 %

## I Instalaciones

### IE Eléctricas

#### IEX Aparamenta

**IEX052** Ud Interruptor automático magnético, modular.
Interruptor automático magnético, poder de corte 15 kA, curva M, tripolar (3P), intensidad nominal 63 A, EP253M63 "GENERAL ELECTRIC", montaje sobre carril DIN. Totalmente montado, conexionado y probado.
Incluye: Montaje y conexionado del elemento.
Criterio de medición de proyecto: Número de unidades previstas, según documentación gráfica de Proyecto.
Criterio de medición de obra: Se medirá el número de unidades realmente ejecutadas según especificaciones de Proyecto.

| Código | Ud | Descripción | Rendimiento | Precio | Importe |
|---|---|---|---|---|---|
| mt35gee013tt | Ud | Interruptor automático magnético, poder de corte 15 kA, curva M, tripolar (3P), intensidad nominal 63 A, EP253M63 "GENERAL ELECTRIC", montaje sobre carril DIN, según UNE-EN 60947-2. (material) | 1 | 255.81 | 255.810 |
| mo003 | h | Oficial 1ª electricista. (mano de obra) | 0.3 | 22.74 | 6.822 |
| % | % | Costes directos complementarios | 2 % | 262.632 | 5.253 |
|  |  | Costes directos |  |  | 267.885 |

## Recursos

**mt35gee013tt** Ud Interruptor automático magnético
Datos técnicos: Coste energético 35.242 MJ; Emisión de CO2 1.885 kg
Residuos:
- embalaje: re150101 Envases de papel y cartón. (componente de residuo); rendimiento 0.038 kg; Código LER 15 01 01; Masa del elemento 1 kg; Volumen 0.001333 m3
