# Interruptor automático magnético, modular

- Propiedad del archivo: CYPE INGENIEROS, S.A.
- Formato: FIEBDC-3/2002
- Divisa: EUR
- Costes indirectos: 3.00 %
- IVA: 21.00 %

## I Instalaciones

### IE Eléctricas

#### IEX Aparamenta

**IEX052** Ud Interruptor automático magnético, modular.
Interruptor automático magnético, poder de corte 15 kA, curva M, tripolar (3P), intensidad nominal 63 A, EP253M63 "GENERAL ELECTRIC", montaje sobre carril DIN. Totalmente montado, conexionado y probado.
Incluye: Montaje y conexionado del elemento.
Criterio de medición de proyecto: Número de unidades previstas, según documentación gráfica de Proyecto.
Criterio de medición de obra: Se medirá el número de unidades realmente ejecutadas según especificaciones de Proyecto.

| Código | Ud | Descripción | Rendimiento | Precio | Importe |
|---|---|---|---|---|---|
| mt35gee013tt | Ud | Interruptor automático magnético, poder de corte 15 kA, curva M, tripolar (3P), intensidad nominal 63 A, EP253M63 "GENERAL ELECTRIC", montaje sobre carril DIN, según UNE-EN 60947-2. (material) | 1.000 | 255.81 | 255.81 |
| mo003 | h | Oficial 1ª electricista. (mano de obra) | 0.322 | 22.74 | 7.32 |
| % | % | Costes directos complementarios | 2 % | 263.13 | 5.26 |
|  |  | Costes directos |  |  | 268.39 |
