# Interruptor de control de potencia (ICP)

- Propiedad del archivo: CYPE INGENIEROS, S.A.
- Formato: FIEBDC-3/2002
- Divisa: EUR
- Costes indirectos: 3.00 %
- IVA: 21.00 %

## I Instalaciones

### IE Eléctricas

#### IEX Aparamenta

**IEX055** Ud Interruptor de control de potencia (ICP).
Interruptor de control de potencia, poder de corte 6 kA, curva ICP, unipolar (1P), intensidad nominal 3 A, EB61ICP03 "GENERAL ELECTRIC", montaje sobre carril DIN. Totalmente montado, conexionado y probado.
Incluye: Montaje y conexionado del elemento.
Criterio de medición de proyecto: Número de unidades previstas, según documentación gráfica de Proyecto.
Criterio de medición de obra: Se medirá el número de unidades realmente ejecutadas según especificaciones de Proyecto.

| Código | Ud | Descripción | Rendimiento | Precio | Importe |
|---|---|---|---|---|---|
| mt35gee009aaa1 | Ud | Interruptor de control de potencia, poder de corte 6 kA, curva ICP, unipolar (1P), intensidad nominal 3 A, EB61ICP03 "GENERAL ELECTRIC", montaje sobre carril DIN, según UNE 20317. (material) | 1.000 | 45.06 | 45.06 |
| mo003 | h | Oficial 1ª electricista. (mano de obra) | 0.215 | 22.74 | 4.89 |
| % | % | Costes directos complementarios | 2 % | 49.95 | 1.00 |
|  |  | Costes directos |  |  | 50.95 |
