# Interruptor automático en caja moldeada, con bloque diferencial

- Propiedad del archivo: CYPE INGENIEROS, S.A.
- Formato: FIEBDC-3/2002
- Divisa: EUR
- Costes indirectos: 3.00 %
- IVA: 21.00 %

## I Instalaciones

### IE Eléctricas

#### IEX Aparamenta

**IEX207** Ud Interruptor automático en caja moldeada, con bloque diferencial.
Interruptor automático en caja moldeada, tripolar (3P), intensidad nominal 16 A, poder de corte 25 kA a 400 V, FD63E 433649 "GENERAL ELECTRIC", con unidad de protección magnetotérmica LTM, ajuste de la intensidad de disparo térmico entre 0,8 y 1 x In, de 81x130x85 mm, con bloque diferencial para interruptor automático en caja moldeada, tripolar (3P), 220/440 V, ajuste de la intensidad de disparo de 0,3 a 10 A, ajuste del tiempo de disparo de 60 a 600 ms, FD 431078. Totalmente montado, conexionado y probado.
Incluye: Montaje y conexionado del elemento.
Criterio de medición de proyecto: Número de unidades previstas, según documentación gráfica de Proyecto.
Criterio de medición de obra: Se medirá el número de unidades realmente ejecutadas según especificaciones de Proyecto.

| Código | Ud | Descripción | Rendimiento | Precio | Importe |
|---|---|---|---|---|---|
| mt35gee100aa | Ud | Interruptor automático en caja moldeada, tripolar (3P), intensidad nominal 16 A, poder de corte 25 kA a 400 V, FD63E 433649 "GENERAL ELECTRIC", con unidad de protección magnetotérmica LTM, ajuste de la intensidad de disparo térmico entre 0,8 y 1 x In, de 81x130x85 mm, según UNE-EN 60947-2. (material) | 1.000 | 229.76 | 229.76 |
| mt35gee105a | Ud | Bloque diferencial para interruptor automático en caja moldeada, tripolar (3P), 220/440 V, ajuste de la intensidad de disparo de 0,3 a 10 A, ajuste del tiempo de disparo de 60 a 600 ms, FD 431078 "GENERAL ELECTRIC". (material) | 1.000 | 731.06 | 731.06 |
| mo003 | h | Oficial 1ª electricista. (mano de obra) | 0.644 | 22.74 | 14.64 |
| % | % | Costes directos complementarios | 2 % | 975.46 | 19.51 |
|  |  | Costes directos |  |  | 994.97 |
