# Interruptor de control de potencia (ICP)

- Propiedad del archivo: CYPE Ingenieros S.A.
- Formato: FIEBDC-3/2016
- Programa: Generador de precios de la construcción. CYPE Ingenieros, S.A.
- Fecha: 22/10/2024
- Divisa: EUR
- Costes indirectos: 3 %
- IVA: 21 %

## I Instalaciones

### IE Eléctricas

#### IEX Aparamenta

**IEX055** Ud Interruptor de control de potencia (ICP).
Interruptor de control de potencia, poder de corte 6 kA, curva ICP, unipolar (1P), intensidad nominal 3 A, EB61ICP03 "GENERAL ELECTRIC", montaje sobre carril DIN. Totalmente montado, conexionado y probado.
Incluye: Montaje y conexionado del elemento.
Criterio de medición de proyecto: Número de unidades previstas, según documentación gráfica de Proyecto.
Criterio de medición de obra: Se medirá el número de unidades realmente ejecutadas según especificaciones de Proyecto.

| Código | Ud | Descripción | Rendimiento | Precio | Importe |
|---|---|---|---|---|---|
| mt35gee009aaa1 | Ud | Interruptor de control de potencia, poder de corte 6 kA, curva ICP, unipolar (1P), intensidad nominal 3 A, EB61ICP03 "GENERAL ELECTRIC", montaje sobre carril DIN, según UNE 20317. (material) | 1 | 45.06 | 45.060 |
| mo003 | h | Oficial 1ª electricista. (mano de obra) | 0.215 | 22.74 | 4.889 |
| % | % | Costes directos complementarios | 2 % | 49.949 | 0.999 |
|  |  | Costes directos |  |  | 50.948 |

## Recursos

**mt35gee009aaa1** Ud Interruptor de control de potencia
Datos técnicos: Coste energético 11.758 MJ; Emisión de CO2 0.646 kg
Residuos:
- embalaje: re150101 Envases de papel y cartón. (componente de residuo); rendimiento 0.033 kg; Código LER 15 01 01; Masa del elemento 1 kg; Volumen 0.001333 m3
