# Interruptor automático en caja moldeada

- Propiedad del archivo: CYPE Ingenieros S.A.
- Formato: FIEBDC-3/2016
- Programa: Generador de precios de la construcción. CYPE Ingenieros, S.A.
- Fecha: 22/10/2024
- Divisa: EUR
- Costes indirectos: 3 %
- IVA: 21 %

## I Instalaciones

### IE Eléctricas

#### IEX Aparamenta

**IEX200** Ud Interruptor automático en caja moldeada.
Interruptor automático en caja moldeada, tripolar (3P), intensidad nominal 16 A, poder de corte 25 kA a 400 V, FD63E 433649 "GENERAL ELECTRIC", con unidad de protección magnetotérmica LTM, ajuste de la intensidad de disparo térmico entre 0,8 y 1 x In, de 81x130x85 mm. Totalmente montado, conexionado y probado.
Incluye: Montaje y conexionado del elemento.
Criterio de medición de proyecto: Número de unidades previstas, según documentación gráfica de Proyecto.
Criterio de medición de obra: Se medirá el número de unidades realmente ejecutadas según especificaciones de Proyecto.

| Código | Ud | Descripción | Rendimiento | Precio | Importe |
|---|---|---|---|---|---|
| mt35gee100aa | Ud | Interruptor automático en caja moldeada, tripolar (3P), intensidad nominal 16 A, poder de corte 25 kA a 400 V, FD63E 433649 "GENERAL ELECTRIC", con unidad de protección magnetotérmica LTM, ajuste de la intensidad de disparo térmico entre 0,8 y 1 x In, de 81x130x85 mm, según UNE-EN 60947-2. (material) | 1 | 229.76 | 229.760 |
| mo003 | h | Oficial 1ª electricista. (mano de obra) | 0.644 | 22.74 | 14.645 |
| % | % | Costes directos complementarios | 2 % | 244.405 | 4.888 |
|  |  | Costes directos |  |  | 249.293 |

## Recursos

**mt35gee100aa** Ud Interruptor automático en caja moldeada
Datos técnicos: Coste energético 84.552 MJ; Emisión de CO2 4.480 kg
Residuos:
- embalaje: re150101 Envases de papel y cartón. (componente de residuo); rendimiento 0.038 kg; Código LER 15 01 01; Masa del elemento 1 kg; Volumen 0.001333 m3
